# G+M Großostheim_BA 2_Trakt 2
Angebotsaufforderung (GAEB 90, DA83)
DV-Nummer: 200735
Währung: EUR
Auftraggeber: Markt Großostheim, Schaafheimer Straße 33, 63762 Großostheim

## PUTZ- und MALERARBEITEN
Datum: 03.03.26

*Hinweis*
Ersatzneubau der Grund und Mittelschule Großostheim
mit 12 Klassenräumen,
Verwaltungsräumen sowie Mehrzweckraum und Pausenhalle
incl. Anbindung an die
Bestandsgebäude der Trakte 1 und 4 am Schulstandort
Dellweg.

Der Markt Großostheim als Sachaufwandsträger der
Grund- und Mittelschule
Großostheim beabsichtigt eine Generalsanierung des
bestehenden Schulgebäudes
am Dellweg.

Die Grund- und Hauptschule wurde in mehreren
Bauabschnitten errichtet. Der Trakt 1
wurden 1958 gebaut, Trakte 2 und 3 wurden von 1967
1970 gebaut, 1975 wurde der
Trakt 2 erweitert, und der Trakt 4 neu gebaut. 1988
fand eine Erweiterung des Traktes
1 statt.
In der Folgezeit wurden verschiedene Sanierungen am
Gebäudebestand durchgeführt.
2004 wurde der Trakt 4 um die Mittagsbetreuung  für
die Mittelschule erweitert.
Trakt 1 wurde im Ersten Bauabschnitt bereits saniert.

Im Ersatzneubau (Trakt 2 neu) befinden sich folgende
Hauptnutzflächen:

Erdgeschoss:
Pausenhalle mit Hausmeisterverkauf, Mehrzweckraum MS
Verwaltungsbereiche für Grund- und Mittelschule
Lehrerbereiche für Grund- und Mittelschule

1 Mehrzweckraum der Grundschule
2 Klassenzimmer, ein Gruppenraum, Lehrmittelräume im
Lernzentrum der
Grundschule

Obergeschoss:
3 Klassenzimmer, ein Gruppenraum, Lehrmittelräume und
Gruppenraum im
Lernzentrum der Grundschule
7 Klassenzimmer, ein Ausweich- und ein Gruppenraum,
Lehrmittelräume und
Gruppenraum im Lernzentrum der Mittelschule

Der Entwurf des Brandschutzkonzeptes sieht die
jeweiligen Lernzentren als einen
Brandabschnitt vor, die Personenrettung erfolgt auf
zwei voneinander unabhängigen
Fluchtwegen (Treppenhäuser, Nachbar- Lernzentrum).
Dem Konzept wurde in einem Vorgespräch mit der
Bauaufsicht des Landkreises
Aschaffenburg die grundsätzliche Genehmigungsfähigkeit
bescheinigt.

Im Bereich der zu errichtenden Aufzugs- und Hebeanlage
in Pausenhalle / Trakt 4
Achse 4.6 - 4.7/ 4.H - 4.I sind abweichend vom Absatz
oberhalb teilweise
Gebäudeteile abzubrechen, Unterfangungs- und
Erdarbeiten durchzuführen.
Ebenso sind Entwässerungskanalarbeiten zum Großteil
innerhalb der
Schottertragschicht auszuführen.

Bauzeitenplanung: siehe beil. Bauzeitenplan

*Hinweis*
Das Leistungsverzeichnis erstreckt sich über folgende
Leistungsbereiche:

DIN  1961
Allgemeine Vertragsbedingungen für Bauleistungen VOB/B

ATV
Allgemeine Technische Vertragsbedingungen VOB/C

DIN  18 299  Allg.Regelungen für Bauarbeiten jeder Art
DIN 18 336 Abdichtungsarbeiten
DIN 18 340 Trockenbauarbeiten
DIN 18 350 Putz- und Stuckarbeiten
DIN 18 356 Tapezierarbeiten
DIN 18 363 Maler- und Lackierarbeiten
DIN 18 451 Gerüstarbeiten

Zusätzlich gelten folgende Vorschriften:

DIN  4102  Brandverhalten v. Baustoffen u. -teilen
DIN  4108  Wärmeschutz im Hochbau
DIN  4109  Schallschutz im Hochbau
DIN  18202  Maßtoleranzen im Hochbau
DIN  1055  Lastannahmen für Bauten
DIN  4420  Arbeits- und Schutzgerüste

- Die allgemeinen anerkannten Regeln der Technik
- Eurocodes 0,1,2,6,7 (DIN EN1990 -1992, 1996,1997)
- Bauregellisten des BIBt
- Die einschlägigen Vorschriften
- Die Herstellervorschriften
- Die allgemeinen berufsgenossenschaftlichen Regelwerke
  sind von allen am Bau Beteiligten einzuhalten.
- Gebäudeenergiegesetz (GEG) Stand 2022
- Richtlinien für Schulen-Bau und Ausrüstung - GUV-V S1
  (Bayerischer Gemeindeunfallversicherungsverband)
- Vorschriften des AgBB
  "Ausschuss zur gesundheitlichen Bewertung von
  Bauprodukten" (AgBB). Der AgBB ist eine
  Arbeitsgemeinschaft der obersten
  Landesgesundheitsbehörden (AOLG) unter
  Geschäftsführung  des Umweltbundesamtes (UBA).
  Das Bauprodukt/ der Bausatz darf aus Gründen des
  Gesundheitsschutzes in Aufenthaltsräumen
  einschließlich zugehöriger Nebenräume nur verwendet
  werden, wenn der  Nachweis der
gesundheitlichen
  Unbedenklichkeit durch eine allgemeine
  bauaufsichtliche Zulassung geführt wird.

*Hinweis*
Zusätzliche Technische Vertragsbedingungen (ZTV)

Der AN hat sich vor Ausführung der Arbeiten über die
Lage von Leitungen, Kabeln, Kanälen u.a. beim AG
und bei den für die Ver- und Entsorgungsanlagen
zuständigen Trägern anhand der ausliegenden
Bestandspläne und den dazu ergangenen Anweisungen zu
unterrichten.

Befestigungen am Bauwerk
Für die Befestigung von Anlagenteilen am Bauwerk
werden nur Befestigungen, für die eine "allgemeine
bauaufsichtliche Zulassung" erteilt wurde, zugelassen.
Auf Anforderung der Bauleitung ist der
Zulassungsbescheid vorzulegen.

Bautageberichte
Der Auftragnehmer hat arbeitstäglich Bautageberichte
zu führen und davon dem Auftraggeber spätestens
zum Ende einer Arbeitswoche -soweit nichts anderes
vereinbart - die Durchschriften zu übergeben. Sie
müssen alle Angaben enthalten, die für die Ausführung
und Abrechnung von Bedeutung sein können,
insbesondere über Zahl und Art der auf der Baustelle
beschäftigten Arbeitskräfte, Art, Umfang und Ort der
geleisteten Arbeiten mit den wesentlichen Angaben über
den Baufortschritt (Beginn und Ende von Leistungen
größeren Umfanges), Abnahme, Behinderung und
Unterbrechung der
Ausführung, Arbeitseinstellung mit Angabe der Gründe,
Unfälle und sonstige wichtige Vorkommnisse.ngen.

*Hinweis*
Baufristenplan / Ausführungsfristen (§5 VOB/B)
Der Auftragnehmer hat einen Baufristenplan über seine
vertraglichen Leistungen zu
erstellen, anhand dessen die Einhaltung der
Vertragsfristen nachgewiesen und
überwacht werden kann. Die Festlegungen des
Auftraggebers, z. B. zur baufachlichen
oder terminlichen Koordinierung mit den übrigen
Leistungsbereichen, sind zu
berücksichtigen. Bei Änderungen der Vertragsfristen
oder bei erheblichen
Abweichungen von sonstigen Festlegungen ist der Plan
vom Auftragnehmer
unverzüglich zu überarbeiten. Der Plan ist dem
Auftraggeber 12 Werktage nach
Auftragserteilung, bei Überarbeitungen unverzüglich
jeweils in 1-facher Fertigung zu
übergeben.
Die Anfangs- und Endtermine der einzelnen
Arbeitsschritte (Balken) werden als
Einzelfristen zu Vertragsfristen gem. § 5 Nr. 1 VOB/B

Einzureichende Unterlagen des AN, Termine
Der Auftragnehmer hat nach Auftragsvergabe innerhalb
von 12 Werktagen aufbauend
auf dem zu Verfügung gestellten
Baustelleneinrichtungsplan ein
Baustelleneinrichtungsplan, getrennt nach Bauphasen,
zu erstellen und der Bauleitung
zur Genehmigung vorzulegen. Dieser hat u.a.
Lagerflächen, Aufstellflächen für
Maschinen, Kranstellflächen auszuweisen. Es wird im
besonderen auf die
Feuerwehrzufahrt und -aufstellfläche hingewiesen, die
zu jedem Zeitpunkt freizuhalten
ist.

Sanitäreinrichtungen
Auftraggeber stellt Sanitäreinrichtungen außerhalb des
Gebäudes zur Verfügung. Die
Kosten werden nicht umgelegt.

Bauwasser und Baustrom
Bauwasser und Baustrom werden vom Auftraggeber zur
Verfügung gestellt.
Die Kosten werden nicht umgelegt.

Einrichtung von Unterkünften
Unterkünfte wie Schlafräume und Aufenthaltsräume für
die Freizeit dürfen in der
Liegenschaft, in der sich die Baustelle befindet,
nicht eingerichtet werden.

Räume innerhalb der Baustelle
Für Lagerung und Vormontage von Materialien stehen im
Gebäude keine Räume für
den Auftragnehmer zur Verfügung.

Baustellenkoordination
Der Auftragnehmer hat zu den wöchentlichen
Baustellenbesprechungen, für die Dauer
der Ausführungszeit, einen geeigneten bevollmächtigten
Vertreter zu entsenden.
Kosten hierfür sind einzukalkulieren (Dauer ca. 1,5 -
2h).

Bauleiter
Auf der Baustelle muss ständig eine fachlich
qualifizierte deutschsprachige
Aufsichtsperson des Auftragnehmers anwesend sein.
Die verantwortliche Bauleitung ist vom AN vor der
Ausführung schriftlich zu benennen,
VOB/B § 4 Nr. 1 Abs. 3.

Übergabe von Ausführungszeichnungen
Die Werkpläne des Architekten werden 2fach im
Papier-Format übergeben.

Vollständigkeit der Ausschreibung
Das Leistungsverzeichnis ist vom Bieter auf
Vollständigkeit anhand der fortlaufenden
Seiten- bzw. Positionsnummerierung zu überprüfen.
Evtl. fehlende Seiten sind
nachzufordern.

Sichtbetonoberflächen
Die vorhandenen Sichtbetonoberflächen sind fertige
Oberflächen! Bei allen Arbeiten
im und am Gebäude ist darauf zu achten, dass keine
Beschädigungen, Beschriftungen
oder Verunreinigungen der fertigen Oberflächen
entstehen!

Abfallmaterial
Abfallmaterial aus dem Bereich des Auftragnehmers
(Baustellenabfälle, z. B.
Verpackungsmaterial, Reststoffen usw.) ist,
entsprechend den geltenden Vorschriften
(z. B. örtliche Abfallsatzung) zu entsorgen.
Wertstoffe sind auszusondern, in
getrennten Fraktionen zu erfassen und der
Wiederverwendung zuzuführen.
(Nebenleistung nach VOB/C DIN 18299 4.1.11 und 4.1.12
).

Zugang- und Zufahrtsmöglichkeiten:
Die Zufahrt erfolgt über den Dellweg auf BE-Fläche
östlich Neben Trakt 1 auf das
Grundstück.
Bzgl. Baustelleneinrichtung liegt ein maßstäblicher
Planausschnitt bei.
Da sich während der Ausführung der Maßnahme
unmittelbar angrenzende Bauteile in
laufendem Betrieb befinden sind besondere Vorkehrungen
zu treffen.
Insbesondere zu den Hauptzeiten des Schülerverkehrs
ist erhöhte Vorsicht geboten
um Gefährdungen Dritter auszuschließen.
Falls es notwendig ist rückwärts an die BE-Fläche oder
Abladestelleanzufahren ist dies
nur mit Einweisern erlaubt.
Im Bereich der Schüler-Bushaltestelle ist besondere
Vorsicht (Fahren im Schritttempo)
erforderlich.
Es ist eine Ortseinsicht zu empfehlen. Diese Kosten
sind mit dem Angebotspreis
abgegolten.
Abstimmung diesbezüglich mit der Marktgemeinde
Großostheim.
Frau Sabrina Mattei Tel.: 06026 / 50045548
oder e-mail: bautechnik@grossostheim.de
Sämtliche Türen und Tore sind grundsätzlich zu
schließen.
Beim Verlassen der Baustelle sind diese zusätzlich zu
verschließen. An den
Zugängen-/Zufahren befinden sich entsprechend
Zahlenschlösser.

Flächen für Baustelleneinrichtung / Lagerplätze
Die Lagerflächen auf dem eingezäunten Baufeld sind
räumlich begrenzt. Die
Aufteilung der Lagerflächen muss mit der Bauleitung
abgesprochen werden (siehe
Baustelleneinrichtungsplan).
Nicht zugesagte Flächen sind auf Anordnung der
Bauleitung zu räumen bzw. werden
auf Kosten des AN geräumt.
Das Benutzen der Flächen außerhalb des Baubereichs ist
nicht gestattet.
Arbeitsgeräte und Materialien dürfen auf öffentlichem
Grund - auch vorübergehend -
nicht gelagert werden. Bei Bedarf sind Genehmigungen
bei der Marktgemeinde zu
beantragen.

Parken von firmeneigenen Fahrzeugen
Firmeneigene Fahrzeuge dürfen innerhalb des
Grundstücks geparkt werden. Parken
von Privatfahrzeugen wird im Baubereich nicht
gestattet.
Eventuelles erforderliches Befahren des Baubereichs
ist nur in Abstimmung mit der
Bauleitung innerhalb der vorgesehenen Flächen möglich.

Einschränkung bei Lärmintensiven Arbeiten
Die Bauabschnitt 2 erstreckt sich auf den Bereich
Grundschule sowie Mittelschule. In
den umliegenden Räumen findet der Schulbetrieb statt.
Lärmbelästigungen sind
generell auf ein Minimum zu begrenzen. Der AG behält
sich eine Unterbrechung der
Arbeiten bei Belästigung durch Lärm, etc. vor.

Für den Betrieb der Baustelle sind die Bestimmungen
der Allgemeinen
Verwaltungsvorschrift zum Schutz gegen Baulärm (AVwV
Baulärm vom 19.08.1970,
Beilage zum Bundesanzeiger Nr. 160 vom 01.09.1970,
Bek. vom 09.12.1970, MABI
1971 S.1) sowie das Merkblatt für Maßnahmen zum Schutz
gegen Baulärm (siehe
Anlage zu Rd.Nr.165 der Bekanntmachung des StMLU zum
Vollzug des BimSchG
vom 05.02.1998 (AIIMBI S.117)) zu beachten.

Für die Bedienung und Betrieb der Geräte sind alle
hierbei geltenden Richtlinien und
Vorschriften zu beachten. Die aktuelle Liste ist
einzusehen beim: Umweltbundesamt
Fachgebiet II 5.3, Bismarkplatz 1, 14193 Berlin.

Lärmintensive Arbeiten müssen daher in den Schulferien
und den unterrichtsfreien
Zeiten am Nachmittag nach 13.30 Uhr ausgeführt werden.

Reinigung der Baustelle
Auf die Sauberhaltung bzw. ständige Reinigung der
Baustelle, dies schließt die
Arbeitsgerüstlagen mit ein, wird größter Wert gelegt.
Die gesamte Baustelle (u. a.
öffentliche Flächen) ist abends nach Beendigung der
Arbeiten zu säubern und
besenrein zu verlassen.
Der AN hat laufend für die Sauberhaltung seines
Leistungsbereiches innerhalb der
Bauwerke und der Umgebung ohne besondere Aufforderung
zu sorgen.
Kommt der AN dieser Verpflichtung nicht rechtzeitig
nach, so ist die Bauleitung
berechtigt, die Reinigung von einer Drittfirma
ausführen zu lassen und den AN mit den
entstandenen Kosten durch Einbehaltung von Zahlungen
auf die Schlusszahlung zu
belasten.
Es wird ausdrücklich darauf aufmerksam gemacht, dass
die Aufforderung nur einmal,
schriftlich oder mündlich, gegenüber dem
verantwortlichen Projektleiter/ Polier oder, im
Falle seiner Abwesenheit, dessen Vertreter erfolgt.
Es ist unzulässig, Abfall oder Verpackungsmaterial auf
der Baustelle abzulagern. Das
Untergraben und Verbrennen von Abfällen,
Verpackungsmaterial, Bauholz u. a. ist
grundsätzlich untersagt.

Produktangaben
In den nachfolgenden Positionen sind an mehreren
Stellen Produktangaben gemacht,
verbunden mit dem Zusatz "oder gleichwertig".Sofern
das ausgeschriebene Produkt
angeboten wird, ist diese Angabe in dem dafür
vorgesehenen Bereich durch den
Bieter zu bestätigen! Gleiches gilt bei Angabe eines
alternativen Produktes. Dessen
Gleichwertigkeit ist über entsprechen Datenblätter,
Prüfzeugnisse usw. zu belegen.
Diese Unterlagen sind mit dem Angebot abzugeben.

Abschnittsweises Arbeiten
Die Arbeiten können teilweise nur in zeitlich und
räumlich untergliederten Abschnitten
ausgeführt werden. Dies ist in die Positionen
einzukalkulieren und wird nicht gesondert
vergütet.

Losweise Ausführung keine

*Hinweis*
Toleranzen im Hochbau-Bauwerke DIN 18202
Für die Ebenheitstoleranzen nach DIN 18202 gilt

- Nichtflächenfertige Oberseiten von Decken etc.
  Tabelle 3, Zeile 2 mit erhöhten Anforderungen.

- Flächenfertige Oberseiten von Böden,
  z. B. Estrich, Bodenbeläge, etc.
  Tabelle 3, Zeile 4 mit erhöhten Anforderungen.

- Flächenfertige Wände und Unterseiten von Decken,
  z. B. geputzte Wände, Wandbekleidungen,
  untergehängte Decke etc.
  Tabelle 3, Zeile 7 mit erhöhten Anforderungen.

*Hinweis*
Die Ausführung sämtlicher Arbeiten finden in den
Trakten T1, T2, T4 und in der
Pausenhalle wie folgt statt, soweit im LV nichts
anderes beschrieben ist:

Kurzbeschreibung der Putz- und Malerarbeiten:

Trakt 1 Untergeschoss: Lüftungszentrale und
Lüftungsschacht:
- Altputzflächen & best. Stützen aus Beton/
Betonsanierung
- Altputz/ Beton Untergründe reinigen & vorbereiten
- Tiefengrund & Putzhaftbrücke Betonkontakt auftragen
- ggf. Fehlstellen schließen
- einlagiger Kalkzementputz
- Anstrich mit Dispersionsfarbe
- Lüftungsschacht beschichten

Trakt 4 Untergeschoss:
- Altputzflächen & Flächen aus Beton
- Altputz/ Beton Untergründe reinigen & vorbereiten
- Tiefengrund & Putzhaftbrücke Betonkontakt auftragen
- ggf. Fehlstellen schließen
- zweilagiger Kalkzementputz mit Kalkputzglätte Q3
- GK mit Glasfasergewebetapete bekleiden
- Anstrich mit Dispersionsfarbe
- Aufzugunterfahrung beschichten
- Technikraum und Pumpenschacht beschichten

Trakt 4 EG & OG Achse 2.2:
- best. Flächen aus Beton
- Untergründe reinigen & vorbereiten
- Putzhaftbrücke Betonkontakt auftragen
- ggf. Fehlstellen schließen
- zweilagiger Kalkzementputz mit Kalkputzglätte Q3
- Anstrich mit Dispersionsfarbe

Pausenhalle, Trakt 2 & Trakt 4 EG & OG:
- neue Flächen aus Beton SB4
- Untergründe reinigen & vorbereiten
- Hydrophobierung mit Lasur auftragen
- GK mit Glasfasergewebetapete bekleiden
- Anstrich mit Dispersionsfarbe

*Hinweis*
Für sämtliche Leistungen, insbesondere für Leistungen
mit Anforderungen an Brand-, Wärme-, Schallschutz,
etc. sind vom AN die entsprechenden
Übereinstimmungserklärungen vorzulegen.
Darin ist zu bestätigen, dass die entsprechenden
Leistungen fachgerecht unter Einhaltung der allgemeinen
anerkannten Regeln der Technik, den einschlägigen
Vorschriften und den Herstellervorschriften eingebaut
wurden.
Die Übereinstimmungserklärung ist dem AG rechtzeitig
auszuhändigen, ggf. zur Weitergabe an die
zuständige Bauaufsichtsbehörde.

*Hinweis*
Prüfzeugnis, Zulassungen, Produktdatenblätter der
verwendeten Baustoffe, aus denen der Hersteller,
die Produktbezeichnung,  die bauaufsichtliche Zulassung
und Prüfsiegel hervorgehen sind auf Verlangen des AG
vor Beginn der Ausführung zu übergeben.

*Hinweis*
Luftdichtheit der Gebäudehülle nach DIN 4108-7
(Wärmeschutz im Hochbau - Luftdichtheit von Bauteilen
und Anschlüssen)
einzuhaltende Richtwerte mit Lüftungsanlagen.
Geprüft wird die normgerechte Luftdichtheit nach DIN
4108-7
mit dem Blower - Door - Verfahren nach EN / DIN 13 289,
nötigenfalls unter zu Hilfenahme zusätzlicher
Messtechniken,
z.B. Infrarot - Thermografie Diagnoseverfahren.

Blower-Door-Verfahren A:
Abnahmemessung am Gebäude im Nutzungszustand auf
Einhaltung der Forderungen der GEG und der DIN
4108-7.

Blower-Door-Verfahren B:
Prüfung der Gebäudehülle zum Aufspüren von Leckagen
während der Bauphase.

Die verantwortliche Bauleitung des AN, der
betreffenden Gewerke, muss an der Prüfung, auf der
Baustelle,
teilnehmen und mitwirken.

Zulässiger Grenzwert der Luftdurchlässigkeit nach DIN
4108-7 und GEG/ EnEV

*Hinweis*
Schutz- und Arbeitsgerüste
Außen- Gerüste werden bauseits zur Verfügung gestellt,
Gruppe 3, flächenbezogenes Nutzgewicht 200
kg/m2. Eventuell erforderliche Einbringöffnungen sind
der Bauleitung rechtzeitig vor der Gerüststellung
mitzuteilen.

Eventuell erforderliche Innengerüste sind Leistung des
AN.

Für die Arbeiten in den Treppenhäusern (Trakt 2,
Südseite) wird jew. ein Raumgerüst bauseits gestellt.

*Hinweis*
Hinweis: Trinkwasserschutzgebiet
Der Neubau liegt innerhalb des
Trinkwasserschutzgebietes
der Gemeinde Großostheim (Zone III B)

Möglich anfallendes Schmutzwasser mit
Reinigungsmittel, etc. ist entsprechend den kommunalen
Vorschriften zu entsorgen.

*Hinweis*
Leitfabrikate
In den Positionen sind teilweise Leitfabrikate benannt.

Die Nennung eines möglichen Fabrikates dient zur
technisch hinreichend genauen und allgemein
verständlichen Beschreibung des Auftragsgegenstandes.

Teilweise ist dies aufgrund des Auftragsgegenstandes
notwendig. Es soll dadurch keine Begünstigung oder
Diskriminierung eines bestimmten Herstellers entstehen.

Gleichwertige Produkte können ausdrücklich angeboten
werden.

Bei Fehlen der Produkteintragung an den vorgesehenen
Stellen, gilt das Leitprodukt als angeboten.

Vorgeschriebene Fabrikate
Die SB4 Sichtbetonwände wurden im vorangegangenen
Gewerk Rohbauarbeiten ausgeführt und an
erforderlichen Fehlstellen mit Produkten des
Herstellers KEIM kosmetisch nachbehandelt. Aus diesem
Grund
werden vom Bauherrn verbindlich system-kompatibele
Produkte vorgeschrieben, um die Oberflächenqualität
und den Charakter der SB4 Sichtbetonwände zu erhalten.

Beton-Hydrphobierung & Lasur:
- Grundierung: KEIM Silan-100
- Betonlasur: KEIM Concretal-Lasur
- Fixativ zur Verdünnung, KEIM Concretal-Fixativ

### Titel 01 Baustelleneinrichtung

**01.1 Baustelleneinrichtung**
Einrichten, Vorhalten über die gesamte Bauzeit sowie
Räumen
der Baustelleneinrichtung, für sämtliche in der
Leistungsbeschreibung aufgeführten Leistungen.
Aufenthalts- und Lagerräume.
(Aufenthalts- und Lagerräume im Gebäude, die leicht
verschließbar gemacht werden können, werden vom
Auftraggeber nicht zur Verfügung gestellt)
notwendige Geräte, Werkzeuge, Hilfsmittel, Hebezeuge
Material-Vorhaltekosten
Lohnkosten
Personalkosten
alle sonstigen Kosten, die der Auftragnehmer zur
ordnungsgemäßen Durchführung der Bauaufgabe zu
erbringen hat.

Ausgenommen sind folgende Leistungen:
Baustellen-WC wird bauseits gestellt.
Menge: 1,000 psch

**01.2 Schutzabdeckung als besonderen Schutz, Fenster**
Schutzabdeckung als besonderen
Schutz, Fenster
oberflächenfertiger Bauteile,
vor Fenstern/Türen herstellen,
einschl. der späteren Beseitigung,
Abdeckung aus Kunststofffolie,
einlagig,
überlappt verlegen, Ränder kleben.
Menge: 475,000 m²

**01.3 Schutzabdeckung als besonderen Schutz, Wände**
Schutzabdeckung als besonderen
Schutz, Wände
oberflächenfertiger Bauteile,
vor Wänden herstellen,
einschl. der späteren Beseitigung,
Abdeckung aus Kunststofffolie,
einlagig,
überlappt verlegen, Ränder kleben.
Menge: 500,000 m²

**01.4 Zulage für Arbeiten über Arbeitshöhe 3,50m**
Zulage für Arbeiten über Arbeitshöhe 3,50 m
in den Räumen des Untergeschosses T4 und Erdgeschosses
Pausenhalle mit z. B:
Fahrbares Standgerüst für Innenausbauarbeiten über
3,50 m
als Arbeits- und Schutzgerüst, Stahlrohrgerüst DIN4420,
Gruppe 3, belastbar bis 2,0 kN/m2,
Höhenabstand der Gerüstlagen 2 m,
Höhe der obersten Arbeitslage über 1,50 bis 2,00 m,
mit allseitigem Seitenschutz,
Aufstellung innerhalb des Gebäudes,
Abmessung der Arbeitslage 3,0m x 3,0 m. oder ähnl.
einzukalkulieren ist weiterhin:
Fahrbares Standgerüst entsprechend der Arbeitsweise
raumweise und Stockwerksweise umsetzen

Vorhaltedauer für die gesamte Dauer der Arbeiten
Menge: 1,000 psch

**01.5 Fahrbares Standgerüst auf Anweisung der Bauleitung**
Fahrbares Standgerüst als Arbeits- und Schutzgerüst,
Stahlrohrgerüst DIN4420,
Gruppe 3, belastbar bis 2,0 kN/m2,
Höhenabstand der Gerüstlagen 2 m,
Höhe der obersten Arbeitslage über 2,00 bis 4,00 m,
mit allseitigem Seitenschutz,
Aufstellung, 2x umsetzen innerhalb des Gebäudes,
Abmessung der Arbeitslage ca. 5 m2.
Grundvorhaltedauer bis 4 Wochen.

Auf besondere Anweisung der Bauleitung.
Menge: 1,000 St

**01.6 Gebrauchsüberlassung des Fahrgerüstes**
Gebrauchsüberlassung des zuvor beschriebenen
Fahrgerüstes
über 4 Wochen Grundeinsatzzeit hinaus.
Menge: 12,000 StxW

### Titel 02 Untergrundvorbereitung

**02.1 Verzinkte Eckschutzleisten**
Verzinkte Eckschutzleisten an Stahlbeton/ best.
Mauerwerk/
Trockenbau für
Innenputz Gipsputz PIV, Putzdicke 10-15 mm oder
Kalkzementputz P II, Putzdicke 15-20 mm,
an allen Ecken und Kanten lotrecht einbauen.

Angeb. Fabrikat: '..........'
Menge: 48,000 m

**02.2 Putzabschlussprofil**
Verzinktes
für Innenputz, Putzdicke 10-20 mm,
an allen Ecken und Kanten lotrecht einbauen.

Angeb. Fabrikat: '..........'
Menge: 59,000 m

**02.3 Bewegungsfugenprofil, an Baudehnfuge Innenputz-System**
Dehnfugenprofil paarweise aus verzinktem
Stahlblech passend zum Innenwandputzsystem
an den Wänden ansetzen.

Angeb. Fabrikat: '..........'
Menge: 30,000 m

**02.4 Putztrennband zur Aufnahme von Bewegungen am Übergang**
Putztrennband zur Aufnahme von Bewegungen am Übergang
von Putz-und Gipskartonwänden, sind Putztrennbänder
einzukleben.

Angeb. Fabrikat: '..........'
Menge: 18,000 m

**02.5 Selbstklebendes Laibungsanschlussprofil**
Selbstklebendes Laibungsanschlussprofil
aus PVC, mit Dichtlippe
zur Herstellung der Putzanschlüsse
an Fensterelemente
aus Kunststoff Hart-PVC schlagzäh
nach Herstellervorschrift einbauen.

Angeb. Fabrikat: '..........'
Menge: 2,000 m

**02.6 Kunststoffgewebe alkalibeständig für Innenwände**
Kunststoffgewebe zur Überspannung
rissegefährdeter
Untergrundflächen an Plattenstößen
von
Leichtbauplatten, über
Installationsschlitzen, als
Flächenüberspannung und als
Putzträger sowie für
Verwahrungen aller Art, für den
Innenbereich, liefern
und mit Stoßüberlappung anbringen.
Menge: 180,000 m²

**02.7 Putzträger für Wandschlitze, Drähte**
Putzträger aus verzinkten Drähten,
punktgeschweißt mit eingezogener
Kartoneinlage,
zum Überspannen von
senkrechten/waagrechten
Wandschlitzen incl. Stoßüberdeckung
und zusätzlich
Armierung mit Rundstahleinlagen
in den Lagerfugen des Mauerwerks,
im Innenbereich anbringen.
Menge: 5,000 m²

**02.8 Putzträger fur Wandschlitze, Rippenstreckmetall**
Putzträger aus verzinkten
Rippenstreckmetall,
zum Überspannen von Wandschlitzen
incl. Stoßüberdeckung im
Innenbereich anbringen.
Menge: 5,000 m²

**02.9 Putzhaftbrücke auf organischer Basis, Betonkontakt**
Fachgerechtes Herstellen einer Putzhaftbrücke als
Betonkontakt, (geprüft nach ZTV-ING) auf organischer
Basis
nach Herstellerangaben, intensiv und flächendeckend in
den
Beton der Ausbruchstelle einbürsten.
In Abhängigkeit der Saugfähigkeit des Untergrundes ist
vorher
ausreichendes Vornässen erforderlich.
Auf Innenwänden, Putzgrund Beton, glatt,

Angebotenes Fabrikat:  '..........'
Menge: 79,000 m²

**02.10 Putzhaftbrücke Betonkontakt, Breite 10 - 20 cm**
Putzhaftbrücke wie Leistung zuvor beschrieben,
innen auf Leibungen, Stürzen, Unterzügen, Stützen,
etc.,
Putzgrund Beton, glatt.
mit einer Breite von 10 bis einschl. 20 cm.
Menge: 10,000 m

**02.11 Putzhaftbrücke Betonkontakt, Breite 20-45 cm**
Putzhaftbrücke wie Leistung zuvor beschrieben,
innen auf Leibungen, Stürzen, Unterzügen, Stützen,
etc.,
Putzgrund Beton, glatt.
Breite über 20 - 45 cm.
Menge: 24,000 m

**02.12 Haftbrücke ausbilden, über 0,02 bis 0,10 m2**
Putzhaftbrücke wie Leistung zuvor beschrieben,

In Kleinflächen, im Bereich der Betonflächen,
an Betonflächen angleichen,
auf Beton und Stahlbeton nach DIN 1045.

Einzelgröße über 0,02 bis 0,10 m2.
Menge: 10,000 St

**02.13 Haftbrücke ausbilden, über 0,10 bis 0,25 m2**
Putzhaftbrücke wie Leistung zuvor beschrieben,

In Kleinflächen, im Bereich der Betonflächen,
an Betonflächen angleichen,
auf Beton und Stahlbeton nach DIN 1045.

Einzelgröße über 0,10 m2 bis 0,25 m2.
Menge: 10,000 St

**02.14 Fehlstellen schließen, über 0,02 bis 0,10 m2**
Schließen der Fehlstellen mit Mörtel (geprüft nach
ZTV-ING und
DIN EN 1504-3) fachgerecht nach Werksvorschrift.

Mörtel frisch-in-frisch in Haftbrücke einarbeiten und
Schadstellen schließen.
Mindestschichtdicke 5 mm (nach ZTV-ING 10 mm).
Maximale Schichtdicke in einem Arbeitsgang: 25 mm.
Mörtel nach der Anwendung vor direkter Sonnen- und
Windeinwirkung schützen und feucht halten.

In Kleinflächen, im Bereich der vorhandenen
Sichtbetonflächen,
an Betonflächen angleichen,
auf Beton und Stahlbeton nach DIN 1045.

Einzelgröße über 0,02 bis 0,10 m2.

Angebotenes Fabrikat:  '..........'
Menge: 20,000 St

**02.15 Fehlstellen schließen, über 0,10 bis 0,25 m2**
Fehlstellen schließen,
Leistung wie vor in vollem Wortlaut beschrieben, jedoch
Einzelgröße über 0,10 m2 bis 0,25 m2.
Menge: 20,000 St

**02.16 Fehlstellen schließen auf Leibung, ca. 45 cm**
Fehlstellen schließen,
jedoch auf Leibungen der Lüftungsauslässen in der
Lüftungszentrale,  UG T1, mit einer Breite ca. 45 cm
Menge: 10,000 m

**02.17 Schleifen an Wandflächen**
Betonoberfläche, maschinell mit einer Schleifgiraffe
anschleifen,
um die Kanten/Übergänge zu brechen oder labile Teile
sowie
Verschmutzungen restlos zu entfernen. Der Schleifstaub
ist
mittels Industriestaubsauger aufzufangen.
Ausführung: UG T1, Lüftungszentrale
Menge: 30,000 m2

**02.18 Grundieren auf organischer Basis (Aufbrennsperre)**
Grundieren auf organischer Basis (Aufbrennsperre)
auf Wänden, lösemittelfrei, wasserverdünnbar
zur Vorbehandlung von Putzgründen aus Mauerwerk aus
HLZ-,
Gasbeton-Mauerwerk, Kalksanstein etc. stark oder
ungleich
saugend.
Menge: 93,000 m²

**02.19 Grundierung, Breite, 10-20 cm**
Leistung wie vor in vollem Wortlaut beschrieben, jedoch
auf Leibungen, Stürzen, Unterzügen, Stützen, etc.,
Breite ca. 10 bis 20 cm.
Menge: 10,000 m

**02.20 Grundierung, Breite, 20-40 cm**
Leistung wie vor in vollem Wortlaut beschrieben, jedoch
auf auf Leibungen, Stürzen, Unterzügen, Stützen, etc.,
Breite über 20 bis 40 cm.
Menge: 10,000 m

**02.21 Schlitze schließen, Wände, 15/15 cm**
Schließen von senkrechten und
waagrechten Installationsschlitzen, bei
Innen- und Außenwänden,
aus Mauerwerk oder Beton,
mit Leichtmörtel MG II,
Schlitztiefe über 10 - 15 cm,
Schlitzbreite über 10 - 15 cm.
Menge: 5,000 m

**02.22 Schlitze schließen, Wände, 15/30 cm**
Schließen von senkrechten und
waagrechten Installationsschlitzen, bei
Innen- und Außenwänden,
aus Mauerwerk oder Beton,
mit Leichtmörtel MG II
Schlitztiefe über 10 - 15 cm,
Schlitzbreite über 15 - 30 cm.
Menge: 5,000 m

**02.23 Kellenschnitte**
Kellenschnitte zur Trennung der verschiedenen
Materialuntergründe und zur Aufnahme von Bewegungen zur
Vermeidung von Rissebildung.
Menge: 50,000 m

**02.24 Ausbrüche im Mauerwerk**
Ausbrüche im Mauerwerk, innen,
über 30 bis 50 mm,
ausgleichen mit Putzmörtel P II.
Standzeiten sind einzuhalten.
Ausführung in Kleinflächen bis 1 m2.
Menge: 5,000 m²

### Titel 03 Innenputz- u. Malerarbeiten

*Hinweis*
Innenputzarbeiten - Kalkzementputz geklättet

**03.1 Innenputz 2-lagig Innenwand UP Kalkzement-Normalputzm. D 10mm OP Kalkputzglätte geglättet**
2-lagiges Innenputzsystem DIN 18550-2 auf Innenwand,
Putzgrund Mauerwerk bzw. Beton.
Unterputz DIN EN 998-1 aus Kalkzement-Normalputzmörtel
(GP), Druckfestigkeitsklasse CS II (1,5 bis 5 N/mm2),
Dicke
Unterputz 10 mm,
Oberputz aus Kalkputzglätte, Putzoberfläche
Qualitätsstufe 3
(Q3), für erhöhte Anforderungen DIN 18202 einschl.
Herstellen
der Lehren, geglättet,
Arbeitshöhe der zu bearbeitenden oder zu bekleidenden
Fläche
bis 3,5 m über der Standfläche des hierfür
erforderlichen
Gerüsts.
Ausführung im T4 UG, T4 & T2 EG, T4 OG
Menge: 130,000 m2

**03.2 2lag. Innenputz, Kleinfl. 1,0 m²**
2-lagiger Innenputz bestehend aus Unterputz aus
Kalkzement-Normalputzmörtel (GP) und Oberputz aus
Kalkputzglätte, Putzoberfläche Qualitätsstufe 3 (Q3),
wie in
Leistung vor beschrieben, jedoch
in Kleinflächen bis 1,0 m².
Menge: 5,000 m²

**03.3 2lag. Innenputz, Kleinfl. 5,0 m²**
2-lagiger Innenputz bestehend aus Unterputz aus
Kalkzement-Normalputzmörtel (GP) und Oberputz aus
Kalkputzglätte, Putzoberfläche Qualitätsstufe 3 (Q3),
wie in
Leistung vor beschrieben, jedoch
in Kleinflächen über 1,0 bis 5,0 m².
Menge: 5,000 m²

**03.4 2-lagiger Innenputz auf Leibung, 10-20 cm**
Leistung wie vor in vollem Wortlaut beschrieben, jedoch
auf Leibungen, Laibungstiefe über 10 - 20 cm
Menge: 10,000 m

**03.5 2-lagiger Innenputz auf Leibung, 20-40 cm**
Leistung wie vor in vollem Wortlaut beschrieben, jedoch
auf Leibungen, Laibungstiefe über 20 - 40 cm
Menge: 24,000 m

**03.6 Mehrdicken je 10 mm, als Zulage**
Mehrdicken als Zulage
in vor beschriebenen 2-lagigen Innenputz, je 10 mm.
Menge: 20,000 m²

*Hinweis*
Innenputzarbeiten - Kalkzementputz

**03.7 Einlagiger Innenputz auf Wänden, P II - Kalkzementmörtel**
Einlagiger Innenputz auf Wänden nach DIN 18550 / DIN EN
998-1, Einlagenputz aus Kalkzementmörtel, aus Mörtel P
II,
Oberfläche gerieben,
einschl. der erforderlichen Abziehleisten,
Putzgrund Mauerwerk bzw. Beton,
Dicke über 15 bis 20 mm.
Ausführung im T1 UG
Menge: 50,000 m²

**03.8 Mehrdicken je 10 mm, als Zulage**
Mehrdicken als Zulage
in vor beschriebenen einlagigen
Innenputz, je 10 mm.
Menge: 5,000 m²

**03.9 Nachträgliches Einputzen von Elektroleitungen**
Nachträgliches Einputzen von
Elektroleitungen
Einlagiger Innenputz DIN 18550,
Schlitze einputzen.

Dicke über 10 bis 15 mm,
Breite über 10 - 20 cm.
Menge: 5,000 m

**03.10 Vorwegputzen von Wandflächen, Zulage**
Zulage zu vor beschriebenen
Wandputzflächen,
Ausführung vor den
Innenputzarbeiten,
bzw. vor den Installationsarbeiten,
in Haustechnikräumen.
Menge: 50,000 m²

*Hinweis*

**03.11 Tapezier-, Haftgrund an Wand**
Tapezier-, Haftgrund an Wand
Untergrund aus Gipskartonplatten, Spachtelung,
Gipskalkputz
wie folgt behandeln:
Untergrund auf Eignung, Trag- und Haftfähigkeit prüfen
sowie
Verunreinigungen und trennende Stoffe entfernen.
Fläche mit lösemittelfreiem Grundanstrichstoff
aus modifizierten remineralisierender
Kunststoffdispersion nach
DIN 55945,
haftvermittelnd, egalisierend vorbereiten.
Konservierungsmittelfrei.
Farbe weiß
Einschl. RAL-Gütesiegel "Blauer Engel"oder
vergleichbares
Gütesiegel.
Menge: 660,000 m2

**03.12 Tapezier-, Haftgrund an Laibung 10-20cm**
Tapezier-, Haftgrund an Laibung
10-20cm
Leistung wie vor in vollem Wortlaut
beschrieben jedoch,
Laibungsbreite über 10 bis 20 cm.
Menge: 60,000 m

**03.13 Tapezier-, Haftgrund an Laibung 20-40cm**
Tapezier-, Haftgrund an Laibung
20-40cm
Leistung wie vor in vollem Wortlaut
beschrieben, jedoch
Laibungsbreite über 20 bis 40 cm.
Menge: 45,000 m

**03.14 Flächenarmierung an Wänden (Glasvlies)**
Flächenarmierung an Wänden (Glasvlies)
Untergrund aus Gipskartonplatten, Gipsfaserplatten,
Mauerwerk
verputzt, Stahlbeton verputzt,
mit Armierung aus Glasvlies für Anstrich
nach DIN18 363 3.2.1.2
rissüberbrückend bei Schwund- und Trocknungsrissen,
dimensionsstabil, Flächengewicht ca. 35 g/m2, vor der
Beschichtung der Wandflächen in Q3 aufkleben.
Menge: 660,000 m²

**03.15 Flächenarmierung Breite, 10-20 cm**
Flächenarmierung an Leibungen, Stürzen, Unterzügen,
Stützen,
etc. Leistung wie vor in vollem Wortlaut beschrieben
jedoch,
Breite ca. 10 bis 20 cm.
Menge: 60,000 m

**03.16 Flächenarmierung Breite, 20-40 cm**
Flächenarmierung an Leibungen, Stürzen, Unterzügen,
Stützen,
etc. Leistung wie vor in vollem Wortlaut beschrieben
jedoch,
Breite von 20 bis 40 cm.
Menge: 45,000 m

*Hinweis*
Malerarbeiten

**03.17 Beschichtung an Wand (1-lagiger Kalkzementputz)**
Beschichtung an Wand
als Erst- bzw. Überholungsbeschichtung,
Untergrund aus 1-lagigem Kalkzementputz,
Oberfläche gerieben
wie folgt behandeln:

Verunreinigungen und Kreidungen ganzflächig entfernen.
Grundbeschichtung aus Grundbeschichtungsstoff
für mineralischen Untergrund, wasserbasierend,
Eine Zwischenbeschichtung aus Dispersionsfarbe,
Farbton angepasst an die Schlussbeschichtung,
Schlussbeschichtung aus Dispersionsfarbe.

Nassabriebbeständigkeit Klasse 1 (DIN 13300),
emissionsminimiert- und lösemittelfrei,
konservierungsmittelfrei,
matt,
Farbtonstufe hell getönt,
entsprechend Hellbezugswerten von 70 bis 100.
Farbton nach Angabe des AG.
einschl. RAL-Gütesiegel "Blauer Engel"oder
vergleichbares
Gütesiegel
Ausführung in Nebenräumen, etc.

Angeb. Fabrikat: '..........'
Menge: 50,000 m²

**03.18 Beschichtung an Wand (Glasvlies)**
Beschichtung an Wand
als Erst- bzw. Überholungsbeschichtung, wie im
Position zuvor
beschrieben, jedoch Untergrund aus Glasvlies auf
Gipskartonplatten bzw. 2-lagigem Kalzementputz,
Oberfläche Qualitätsstufe Q3.
Menge: 660,000 m²

**03.19 Farbtonzulage für mittel getönt (HBW 40 bis 69)**
Farbtonzulage für mittel getönt (HBW 40 bis 69)
Zulage zu vor beschriebenen Beschichtungen,
für Farbtonstufe mittel getönt,
entsprechend Hellbezugswerten von 40 bis 69.
Menge: 280,000 m²

**03.20 Farbtonzulage für stark getönt (HBW 0 bis 39)**
Farbtonzulage für stark getönt (HBW 0 bis 39)
Zulage zu vor beschriebenen Beschichtungen,
für Farbtonstufe stark getönt,
entsprechend Hellbezugswerten von 0 bis 39.
Menge: 50,000 m²

*Hinweis*

**03.21 Rohrleitung beschichten, d = 25-50 mm**
Rohrleitung aus Stahl,
Beanspruchung durch Betriebstemperaturen
von + 5 bis + 80 Grad C,
Außendurchmesser 25 bis 50 mm.
Wie folgt behandeln:

Vorbereiten der unbeschichteten Stahloberfläche,
Rostgrad B DIN 55928-4,
Rost soweit entfernen, daß der Normreinheitsgrad St 2
DIN 55928-4 erreicht wird.

Korrosionsschutz-Grundbeschichtung
auf Untergrund aus Stahl
mit Alkydharzlackfarbe, wasserverdünnbar,

Eine Zwischenbeschichtung für Untergrund aus Stahl
mit Alkydharzlackfarbe, wasserverdünnbar,

Schlussbeschichtung für Untergrund aus Stahl
mit Alkydharzlackfarbe, wasserverdünnbar,
seidenglänzend,
Farbton: DB 703 eisenglimmer
Menge: 250,000 m

**03.22 Fuge aus Acryl, 5-10 mm**
Fuge füllen mit elastischem Dichtstoff,
aus Acrylatdispersion,
einschl. systemgebundenem Primer
und Hinterfüllung
nach DIN 18540, einschl.
RAL-Gütesiegel "Blauer Engel"oder
vergleichbares Gütesiegel
an Bauteile aller Art,
Wände, Decken, Böden, Fenster,
Türen etc.
aus Putz, Gipskarton, Metall,
Kunststoff etc.
Fugenbreite 5 bis 10 mm.
Menge: 330,000 m

**03.23 Fuge aus Acryl, 10-20 mm**
Fuge füllen mit elastischem Dichtstoff,
aus Acrylatdispersion,
einschl. systemgebundenem Primer
und Hinterfüllung
nach DIN 18540, einschl.
RAL-Gütesiegel "Blauer Engel"oder
vergleichbares Gütesiegel
an Bauteile aller Art,
Wände, Decken, Böden, Fenster,
Türen etc.
aus Putz, Gipskarton, Metall,
Kunststoff etc.
Fugenbreite über 10 bis 20 mm.
Menge: 20,000 m

### Titel 04 Betonlasur

*Hinweis*
Untergrundbeschreibung der Innenwände:
Der Untergrund besteht aus Sichtbeton mit der höchsten
Anforderung: Klasse SB 4, gemäß DBV-Merkblatt,
mit glatter Oberfläche, Verschlusskonen in
Ankerlöchern und
Fugenteilung.
Die UNtergrundvorbereitung ist als vorbereitende
Maßnahme
für die Sichtbetonkosmetik auszuführen. Nach bauseitig
erfolgter Sichtbetonkosmetik kann die weitere
Bearbeitung
durch den AN erfolgen. Notwendige Anfahrten hierfür
sind
einzukalkulieren.

*Hinweis*
Aufgrund bauseitiger Vorleistungen, wie z.B.
betonkosmetischer
Arbeiten zu Erzielung der geforderten
Sichtbetonklasse, sowie
zur Sicherstellung der Materialverträglichkeiten
untereinander
sind Produkte der Fa. Keim wie in den Positionen
beschrieben
als Fabrikatsvorgabe vorgeschrieben.

**04.1 Untergrund prüfen**
Gesamte Oberfläche sorgfältig prüfen, Schadstellen
kennzeichnen. Erfassung aller Mängel mit schriftlicher
Mitteilung an die Bauleitung.
Menge: 1,000 psch

**04.2 Vorbereitung der Betonflächen**
Verunreinigungen und Kreidungen ganzflächig entfernen.
Staub und leichte Verschmutzungen durch
Reinigungsschliff
und Staubsauger. Für die Nassreinigung empfiehlt sich
klares
Wasser und eine weiche Bürste.
Der Untergrund muss fest, trocken, sauber, trag- und
saugfähig
sowie frei von Ausblühungen, Sinterschichten und
Trennmitteln
sein.
Menge: 3800,000 m²

**04.3 Vorbereitung der Betonflächen an Rund-Stützen, D=20cm**
Vorbereitung der Betonflächen an Rund-Stützen
Leistung wie vor in vollem Wortlaut beschrieben, jedoch
an SB4 Stahlbetonstützen, Durchmesser 20 cm.
Menge: 74,000 m

**04.4 Vorbereitung der Betonflächen an Rund-Stützen, D=30cm**
Vorbereitung der Betonflächen an Rund-Stützen
Leistung wie vor in vollem Wortlaut beschrieben, jedoch
an SB4 Stahlbetonstützen, Durchmesser 30 cm.
Menge: 14,000 m

**04.5 Vorbereitung der Betonflächen, Breite ca. 10 bis 20 cm**
Vorbereitung der Betonflächen, wie vor in vollem
Wortlaut
beschrieben, jedoch an Stürzen, Stützen, Leibungen,
Heizkörpernischen, etc. mit einer Breite von ca. 10
bis 20 cm.
Menge: 165,000 m

**04.6 Vorbereitung der Betonflächen, Breite 20 bis 40 cm**
Vorbereitung der Betonflächen, wie vor in vollem
Wortlaut
beschrieben, jedoch an Stürzen, Stützen, Leibungen,
Heizkörpernischen, etc. mit einer Breite von über 20
bis 40 cm.
Menge: 580,000 m

**04.7 Vorbereitung der Betonflächen an Treppenuntersichten**
Vorbereitung der Betonflächen an Treppenuntersichten
Leistung wie vor in vollem Wortlaut beschrieben, jedoch
an Treppenuntersichten u. Podesten.
Menge: 22,000 m2

**04.8 Reinigung mit Betonschnellreiniger an SB4 Wandflächen**
Reinigung mit Betonschnellreiniger an SB4 Wandflächen.
Trennmittelrückstände, Verschmutzungen und
Versinterungen
mit geeignetem Betonschnellreiniger für SB4 Wände
fachgerecht nach Werksvorschrift entfernen.

Anschließend im Wasserdruckstrahlverfahren gründlich
nachwaschen. Zu beachten, dass der Wasserdruck sowie
die
Wassertemperatur an die SB4 Wände angepasst werden.

Entsorgung des Waschwassers entsprechend den
kommunalen Vorschriften.
Hinweis zu Wasserschutzgebiet beachten!

Angebotenes Fabrikat:  '..........'

Reinigung mit Betonschnellreiniger erfolgt nur in
Absprache mit
der Bauleitung.
Menge: 100,000 m2

*Hinweis*
Hydrophobiereung und lasierender Anstrich für SB4
Flächen

**04.9 Hydrophobiereung und lasierender Anstrich, Verdünnungsverhältnis Lasur : Fixativ = 1:10**
Hydrophobierung und Ausgleich von Farb- und
Strukturunterschieden für SB4 Flächen durch zweimaligen
Arbeitsgang, bestehend aus

1.Lösemittelfreie Hydrophobierung auf Silanbasis,
nach ZTV-ING OS-A bzw. OS-1 nach DIN V 18026 und nach
DIN EN 1504-2/1.1, 2.1, 8.1.
Wirkstoffgehalt: 100%.

und

2. lasierendem Anstrich mit Dünnschichtfarbe für Beton
auf
Sol-Silikatbasis für lasierende Gestaltung bei
Verdünnung mit
zugehörigem Fixativ.

Der erste Anstrich enthält eine lösemittelfreie
hydrophobierende
Grundierung auf trockenem, aufnahmefähigem Untergrund
aus
Sichtbeton SB4 und wird unverdünnt durch sattes Fluten
mit der
Niederdruckspritze oder durch sattes Tränken mit der
Bürste
aufgebracht.

Grundierung, Leitfabrikat gem. Vorbemerkung:
KEIM SILAN-100
angebotenes Produkt: '..........'

Der Zweite Anstrich besteht aus einer Dünnschichtfarbe
für
Beton auf Sol-Silikatbasis für lasierende Gestaltung
bei
Verdünnung mit KEIM Concretal-Fixativ

Eigenschaften:
- Erhalt des Sichtbetoncharakters
- mineralisch matt
- schützt Beton gegen aggressive Schadstoffe der
Atmosphäre
- Schutz gegen Witterungseinflüsse
- Weiß und Farbtöne ausschließlich mit rein
mineralischen
Pigmenten
- lichtbeständigen
- pilz- und schimmelwidrig, da natürlich alkalisch
- hoch wasserdampfdurchlässig

Die Verdünnung wird mit einem system-zugehörigen
Fixativ auf
das Verdünnungsverhältnis Lasur : Fixativ = 1:10
verdünnt und
mittels Lasurbürste oder Sprühverfahren aufgetragen.
Der Farbton dient als Ausgleich von Farb- und
Strukturunterschieden der SB4 Flächen.

Farbe: Grauton mit Hellbezugswerten von 20-60

Beton-Lasur, Leitfabrikat gem. Vorbemerkung:
KEIM Concretal-Lasur
Angebotenes Fabrikat: '..........'

Fixativ zur Verdünnung, Leitfabrikat gem. Vorbemerkung:
KEIM Concretal-Fixativ
Angebotenes Fabrikat: '..........'

Die Ausführungen und die Ausführungszeiträume sind nach
Herstellerangaben zu erfolgen.
Menge: 3500,000 m2

**04.10 Hydrophobierung an Rund-Stützen, D=20cm**
Hydrophobierung an Rund-Stützen
Leistung wie vor in vollem Wortlaut beschrieben, jedoch
an SB4 Stahlbetonstützen, Durchmesser 20 cm.
Menge: 74,000 m

**04.11 Hydrophobierung an Rund-Stützen, D=30cm**
Hydrophobierung an Rund-Stützen
Leistung wie vor in vollem Wortlaut beschrieben, jedoch
an SB4 Stahlbetonstützen, Durchmesser 30 cm.
Menge: 14,000 m

**04.12 Hydrohpobierung, Breite ca. 10 bis 20 cm**
Hydrohpobierung, wie vor in vollem Wortlaut
beschrieben,
jedoch an Stürzen, Stützen, Leibungen,
Heizkörpernischen, etc.
mit einer Breite von ca. 10 bis 20 cm.
Menge: 130,000 m

**04.13 Hydrohpobierung, Breite 20 bis 40 cm**
Hydrohpobierung, wie vor in vollem Wortlaut
beschrieben,
jedoch an Stürzen, Stützen, Leibungen,
Heizkörpernischen, etc.
mit einer Breite von über 20 bis 40 cm.
Menge: 515,000 m

**04.14 Hydrophobierung an Treppenuntersichten**
Hydrophobierung  an Treppenuntersichten
Leistung wie vor in vollem Wortlaut beschrieben, jedoch
an Treppenuntersichten u. Podesten.
Menge: 22,000 m2

**04.15 Hydrophobiereung und lasierender Anstrich, Verdünnungsverhältnis Lasur : Fixativ = 1:10**
Hydrophobierung und Ausgleich von Farb- und
Strukturunterschieden für SB4 Flächen durch zweimaligen
Arbeitsgang, wie in POS 04.9 beschrieben, jedoch in den
nachfolgend aufgelistetetn Farbfeldern in NCS-S Werten
im
Verdünnungsverhältnis Lasur : Fixativ = 1:10

S4020-B90G ("Agave")
S2010-B90G ("Mint")
S0530-G50Y ("Lilie")
S4020-B30G ("Bristol")
S3030-G90Y ("Fresh Pineapple")

Zulage für Mehraufwand in Arbeitsschritten zum Absetzen
einzelnen Farbfelder in gesonderter Position.
Menge: 200,000 m²

**04.16 Hydrophobiereung und lasierender Anstrich, Verdünnungsverhältnis Lasur : Fixativ = 1:5**
Hydrophobierung und Ausgleich von Farb- und
Strukturunterschieden für SB4 Flächen durch zweimaligen
Arbeitsgang, wie in POS 04.9 beschrieben, jedoch in den
nachfolgend aufgelistetetn Farbfeldern in NCS-S Werten
im
Verdünnungsverhältnis Lasur : Fixativ = 1:5

S4020-B90G ("Agave")
S2010-B90G ("Mint")
S0530-G50Y ("Lilie")
S4020-B30G ("Bristol")
S3030-G90Y ("Fresh Pineapple")

Zulage für Mehraufwand in Arbeitsschritten zum Absetzen
einzelnen Farbfelder in gesonderter Position.
Menge: 100,000 m²

**04.17 Hydrohpobierung, Breite ca. 10 bis 20 cm**
Hydrohpobierung, wie vor in vollem Wortlaut
beschrieben,
jedoch an Stürzen, Stützen, Leibungen,
Heizkörpernischen, etc.
mit einer Breite von ca. 10 bis 20 cm.
Verdünnungsverhältnis 1:10
Menge: 35,000 m

**04.18 Hydrohpobierung, Breite 20 bis 40 cm**
Hydrohpobierung, wie vor in vollem Wortlaut
beschrieben,
jedoch an Stürzen, Stützen, Leibungen,
Heizkörpernischen, etc.
mit einer Breite von über 20 bis 40 cm.
Verdünnungsverhältnis 1:10
Menge: 60,000 m

**04.19 Musterflächen anlegen**
Musterflächen vor Anstrichausführung anlegen.
Eine separate Anfahrt ist hierbei einzuplanen und wird
nicht
gesondert vergütet.

Musterfläche
Format: ca. 1,0 x 1,0 m

jew. 1 Fläche mit:
- Verdünnungsverhältnis Lasur : Fixativ = 1:10
- Verdünnungsverhältnis Lasur : Fixativ = 1:5
- Verdünnungsverhältnis Lasur : Fixativ = 1:1

Farbton, wie oben beschrieben, nach Wahl AG,
Abrechnung je Farbfläche
Menge: 10,000 St

**04.20 Mehrfarbiges Absetzen, Zulage**
Zulage für Mehraufwand in Arbeitsschritten für
mehrfarbiges Absetzen eines Bauteils der zuvor
beschriebenen
Lasuren, an der Fugenteilung der Wandflächen, einschl.
notwendiges Abkleben der Einzelflächen.

Größe der Einzelflächen ca. 0,5 - 3 m2

Siehe hierzu auch Plan "Wandansichten - farbige
Betonlasur" in
beiliegenden Plänen.
Menge: 150,000 St

**04.21 Einzelflächen in einem weiteren Arbeitsgang lasieren**
Zulage für einen weiteren Arbeitsgang zur erneuten
Lasur
einzelner Farbflächen, einschl. notwendiges Abkleben
der
Einzelflächen.
Größe der Einzelflächen ca. 0,5 - 3 m2
Ausführung dieser Position nur in Rücksprache mit
Bauleitung.
Menge: 50,000 St

### Titel 05 Bodenbeschichtungen

**05.1 Beschichtung in Aufzugsunterfahrten**
Beschichtung, ölbeständig für Aufzugsunterfahrt,
Maschinenraum etc. als Erstbeschichtung,

Untergrund aus Beton glatt, wie folgt behandeln:
Verunreinigungen sowie arteigene, nicht ausreichend
tragfähige Schichten ganzflächig entfernen.

Beschichtung mit Anstrich, deckend, Farbton grau
auf Betonboden bzw. Betonwände, mit folgendem Aufbau:
eine Grundbeschichtung
eine Zwischenbeschichtung
eine Schlußbeschichtung
Anstrichaufbau und -ausführung nach den
Herstellervorschriften, mit Zulassungsbescheid,
dieser ist vor Ausführung vorzulegen.
Ausführung an Boden- und Wandflächen.

Angebotenes Fabrikat:  '..........'
Menge: 6,500 m2

**05.2 Beschichtung auf Sockel**
Beschichtung auf Sockel
Leistung wie vor in vollem Wortlaut beschrieben, jedoch
Ausführung für Sockel, Höhe 15 cm.
Menge: 15,000 m

**05.3 Randstrandstreifen abschneiden**
Abschneiden des Überstandes von Randstreifen
der Dämmschicht und der Abdeckung,
einschl. Entfernen und Enstsorgen der Abschnitte.
Menge: 15,000 m

**05.4 Beschichtung Lüftungsschacht**
Beschichtung Lüftungsschacht als Erstbeschichtung,
einkomponentige, PU-verstärkte Acrylatbeschichtung,

Untergrund aus Beton glatt, wie folgt behandeln:
Verunreinigungen sowie arteigene, nicht ausreichend
tragfähige Schichten ganzflächig entfernen.

Trockene Betonflächen mit Diamant-Schleifscheibe
anschleifen. Anschließend mit dem Industriestaubsauger
gründlich reinigen.

Schutzbeschichtung für mineralische Betonflächen im
Innenbereich mit normaler Gehbelastung,
Beschichtung mit Anstrich, deckend, Farbton grau
auf Betonboden, Betonwänden und Betondecke
mit folgendem Aufbau:
eine Grundbeschichtung, 30% mit Wasser verdünnt
eine Zwischenbeschichtung, unverdünnt
eine Schlußbeschichtung, unverdünnt

Anstrichaufbau und -ausführung nach den
Herstellervorschriften, mit Zulassungsbescheid,
dieser ist vor Ausführung vorzulegen.
Ausführung an Boden-, Wand- und Deckenflächen.
Verbrauch ca. 150-200ml/m2 pro Schicht.

Angebotenes Fabrikat:  '..........'
Menge: 30,000 m2

**05.5 Beschichtung Breite 20-40 cm**
Beschichtung Breite 20-40 cm, wie vor in vollem
Wortlaut
beschrieben, jedoch an Leibungen, Heizkörpernischen,
etc. mit
einer Breite von 20 bis 40 cm.
Menge: 13,000 m

**05.6 Zulage Erschwernis zur Beschichtung des Lüftungsschachts**
Zulage für Beschichtung des Lüftungsschachts an Boden,
Wänden und Decken für erschwerte Zugänglichkeit
(Ausschnitt
der Lüftungsöffnung d = 900mm) und Arbeitsausführung in
beengtem Raum.
Für Ausführung des gesamten Beschichtungsaufbaus incl.
Untergrundvorbereitung etc.
Raumabmessungen: ca. 1,15mx1,70mx1,38m (lxbxh)
Menge: 30,000 m2

**05.7 Beschichtung Lüftungsschacht**
Beschichtung Technikraum / Pumpenschacht in
Kleinflächen,
als Erstbeschichtung, einkomponentige, PU-verstärkte
Acrylatbeschichtung. Leistung und Ausführung wie in
POS 05.4
(Lüftungsschacht) beschrieben, jedoch
Schutzbeschichtung
auf Betonboden, Sockel mit h=15 cm und im Pumpenschacht
mit h = ca. 1,42m.
Menge: 25,000 m2

**05.8 Zulage Erschwernis zur Beschichtung des Technikraums**
Zulage für Beschichtung des Technikraums an Boden,
Sockel und Pumpenschacht für erschwerte Zugänglichkeit
(unter Treppe) und Arbeitsausführung in beengtem Raum.
Für Ausführung des gesamten Beschichtungsaufbaus incl.
Untergrundvorbereitung etc.
Raumabmessungen: ca. 1,50mx4,10mx1,50m (lxbxh)
Menge: 25,000 m2

**05.9 Anarbeiten an Abläufe**
Anarbeiten an Abläufe
Zulage für das Anarbeiten des ausgeschriebenen
Beschichtungssystems an Gullys, Abläufe und
Pumpensümpfe.
Menge: 1,000 St

### Titel 06 Regiearbeiten

**06.1 Facharbeiterstunden**
*** Stundenlohnarbeiten
Facharbeiterstunden inkl. Kleingeräte
Menge: 10,000 h

**06.2 Helferstunden**
*** Stundenlohnarbeiten
Helferstunden inkl. Kleingeräte
Menge: 10,000 h

USt %: 19,00
